# SPRENG - Sprengelstraße 10, 13553 Berlin
Angebotsaufforderung (GAEB 90, DA83)
Projektbezeichnung: Neubau Wohngebäude
Währung: EUR
Auftraggeber: Covivio Wohnen GmbH

## Zusätzlicher Text
In dieser Ausschreibung sind WDVS-Arbeiten für das Projekt "SPRENG"
aufgeführt. Einige Kenndaten:

LeistungMengeWDVS, Dämm. MiWo, WLG 035, d=160 mm, Armier.,
Oberputz820,0 m2Zulage Verdübelung mit versenkten Thermodübeln820,0
m2WDVS,Sockel,XPS,B1,d=160mm, h=50cm40,0 m2Zulage
Putzträgerplatte vor Rollladenkasten, H=30cm280,0 mLeibungen,
b=200mm, Fassaden690,0 mSockelabschlussprofil mit Tropfkante200,0
mErstbeschichtung Wand Silikonharzfarbe879,0 m2Schalldämmlüfter,
Baulänge 60 cm71,0 StkAußenfensterbank, Alublech, Z260mm, L=1,01m
bis L=2,635m75,0 StkTrittschutzblech, Titanzink, Z=100mm110,0 m

## Zusätzlicher Text
Grundstück:
Sprengelstraße 10, 13553 Berlin

Projekt Kürzel:
SPRENG

Neubau Wohngebäude
Geplant ist der Neubau eines Mehrfamilienhauses in Massivbauweise im
Innenhof der Sprengelstraße 10 in Berlin Wedding.

Die maximalen Abmessungen des Gebäudes betragen 34,11 m x 13,16 m. Das
Gebäude erhält sechs oberirdische Geschosse (EG + 1.OG bis 5. OG) und
unterhalb des Erdgeschosses ist es unterkellert. Im Untergeschoss werden
ausschließlich Mieterabstellräume, Fahrradabstellplätze sowie
Technikräume vorhanden sein.

Insgesamt sind 29 Wohnungen geplant in der Größenordnung von 39 m² bis
83m².

Die Fassade wird mit WDVS hergestellt und das Dach wird begrünt.

Kennzahlen:
BGF: 2.694 m²
Wohnungen: 29 Stk
Treppenhaus: 1 Stk
Aufzug: 1 Stk (innenliegend)

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
Der sachliche Geltungsbereich ergibt sich ebenso wie die technische
Ausführung aus den ATV:
DIN 18345 Wärmedämm-Verbundsysteme und den anerkannten Regeln der
Technik.

Ergänzend sind u.a. folgende ATV / DIN zu berücksichtigen:
DIN 18 299  Allgemeine Regelungen für Bauarbeiten jeder Art
DIN 18 330  Mauerarbeiten
DIN 18 363  Maler- und Lackiererarbeiten-Beschichtungen
DIN 4102  Brandverhalten von Baustoffen und Bauteilen
DIN 4108  Wärmeschutz und Energie-Einsparung in Gebäuden
DIN 4109  Schallschutz im Hochbau
DIN 18 540  Abdichten von Außenwandfugen im Hochbau mit
Fugendichtstoffen
DIN EN 13 163  Wärmedämmstoffe für Gebäude - Werkmäßig hergestellte
Produkte aus expandiertem
Polystyrol (EPS) - Spezifikation
DIN EN 13 164  Wärmedämmstoffe für Gebäude - Werkmäßig hergestellte
Produkte aus extrudiertem
Polystyrol (XPS) - Spezifikation
DIN EN 13 165  Wärmedämmstoffe für Gebäude - Werkmäßig hergestellte
Produkte aus Polyurethan-Hartschaum  (PU) - Spezifikation
DIN EN 13 501  Klassifizierung von Bauprodukten und Bauarten zu ihrem
Brandverhalten
DIN EN 13 658  Putzträger und -profile aus Metall
DIN EN 13 914-1  Planung, Zubereitung und Ausführung von Außen- und
Innenputzen - Teil 1: Außenputze
DIN EN 15 824  Festlegungen für Außen- und Innenputz mit organischen
Bindemitteln

IVD-Merkblätter
Industrieverband Dichtstoffe e.V. (IVD)

Weiterhin gelten sämtliche europäischen und nationalen Vorschriften,
Merkblätter, Stoff- und Prüfnormen usw. jeweils in ihrer aktuellen
Fassung sowie die Herstellerverarbeitungsangaben, Zulassungen und
Empfehlungen der jeweiligen Fachverbände.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u. ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## WDVS
Datum: 06.11.24

### Los 01 WDVS

#### Titel 01 Vorbereitende Maßnahmen

**01.0010 Besonderer Schutz Bauelemente**
Besonderer Schutz von Fenstern, Türen und Fassaden
durch
abkleben mit Folie einschl. Liefern, deren Beseitigung
und
Entsorgung nach Beendigung der Arbeiten. Die Wahl des
Klebebandes ist mit dem Fensterbauer abzustimmen.
Menge: 460,000 m2

**01.0020 Untergrund reinigen, Verschmutzung entfernen**
Reinigung von groben Verschmutzungen von anderen
Unternehmen, als Untergrundvorbereitung für das WDVS,
auf Anweisung der örtlichen Bauleitung, auf Nachweis.

Die Untergrundvorbehandlung (Reinigen in Form von
Abfegen
bzw. Abbürsten des Untergrundes zur Entfernung von
losen und
halblosen Verunreinigungen.
Schalölrückstände sind ebenfalls zu entfernen.
Menge: 820,000 m2

**01.0030 Grundierungen mit Tiefengrund**
Liefern und aufbringen einer Tiefengrundierung aus
lösemittelfreier Kunstharzdispersion passend zum
System (Plattenkleber).
Untergründe: Stb, MW

Angebotenes Fabrikat Tiefengrund:
'
..........................................'
vom Bieter einzutragen
Menge: 820,000 m2

**01.0040 Unebenheit Wand PII, d=5-10mm über Rohbautoleranz**
Unebenheiten auf Wand, außen, ausgleichen mit
Putzmörtel P II nach DIN 18550, Dicke über 5 bis 10 mm,
Untergrund Stahlbeton, einschl. Haftbrücke mineralisch,
kunststoffvergütet. Einzelne, nicht-zusammenhängende
Teilflächen.
Ausführung erfolgt nur, wenn vorhandene Unebenheiten
nicht mit dem Klebemörtel des WDVS ausgeglichen werden
können.
Die Freigabe erfolgt durch die örtlichen Bauleitung.
Menge: 165,000 m2

#### Titel 02 WDVS - Wände

**02.0010 WDVS, Dämm. MiWo, WLG 035, d=160 mm, Armier., Oberputz**
*** Bezugsbeschreibung
Wärmedämm-Verbundsystem nach den Zulassungen und
Verarbeitungsrichtlinien des Systemherstellers
anbringen, einschl. Lieferung aller erforderlichen
Systemkomponenten. Alle verwendeten Systemkomponenten
müssen vom gleichen Systemhersteller stammen
(Mischsysteme sind nicht zulässig) und über eine
allgemeine bauaufsichtliche Zulassung verfügen.

Höhe des WDVS bis ca. 20m über Gelände.
Dämmschicht aus Mineralwolle,
Bemessungswert der Wärmeleitfähigkeit
max. 0,035 W/(mK), Dicke 180 mm, Anwendungsgebiet DIN
4108-10 WAP, für Wärmedämm-Verbundsystem (WDVS) gemäß
bauaufsichtlicher Zulassung, an Wand.

Dämmung: Mineralwolle nach DIN EN 13162
Baustoffklasse: A1
Dämmstoffstärke: 180 mm
WLG: 035
Oberfläche: Silikonharz-Oberputz Körnung 3mm

Untergrund Stahlbeton und Mauerwerk, mit mineralisch
gebundenem Mörtel geklebt.
Armierungsputz aus mineralischem Werktrockenmörtel,
Dicke 4-6 mm, einschl. Armierungsgewebe.
Aufbringen Haftgrundierung.

Oberputz, als organischer Oberputz, durchgefärbter
Silikonharzputz, Farbton nach Wahl des AG.
Oberfläche: Kratz- oder Reibeputzähnliche Struktur,
nach Bemusterung und Freigabe durch den AG.
Körnung: 3 mm

Einschließlich folgender Leistungen:
- Diagonalbewehrungen an Fenster- und Türöffnungen.
(jedoch Gewebeeckwinkel an Fenster-/Türleibungen in die
Position bzgl. Leibungen einzukalkulieren)
- Herstellung der Anschlussfugen mit komprimierten
Dichtungsbändern an angrenzende Bauteile wie z. B. an
Attiken, an die Fensterbänke aus Aluminium etc. (jedoch
Anschlüsse an Fenster mit Profil aus Kunststoff mit
integriertem Dichtungsband in gesonderter Position)
Einschließlich Anarbeiten des WDVS und Einfassen mit
Dichtungsbändern an Einbauteile / Durchdringungen wie
z. B.:
- Flachdach-Notabläufe
- Konsolen der Fenstergeländer
- Schalldämmlüfter
-Löschwassereinspeisung
- Je Balkone eine Aussensteckdose

gemäß: - Detail 9543, 9136 usw.,  - EnEV-Nachweis Seite
5

Angebotenes WDVS:
'
..........................................'
vom Bieter einzutragen
Menge: 820,000 m2

**02.0020 WDVS, Dämm. MiWo, WLG 035, d=60 mm, Armier., Oberputz**
*** gemäß Ausführungsbeschreibung Wärmedämm-Verbundsystem nach den Zulassungen und
*** wie Position 02.0010
Dämmstoffstärke: 60 mm
WLG: 035
Oberfläche: Silikonharz-Oberputz Körnung 3mm
Detail: Schnitt B-B, GR Erdgeschoß

Einbauort: Durchfahrt Wand

Angebotenes WDVS:
'
..........................................'
vom Bieter einzutragen
Menge: 51,000 m2

**02.0030 Zulage Verdübelung mit versenkten Thermodübeln**
Zulage für die Verdübelung der MiWo-Dämmung mit
zugelassenen,
versenkten Thermodübeln gemäß Fachverband WDVS,
WZ 1 u. 2 (Binnenland).

Zusätzliche Befestigung der Dämmplatten mit
bauaufsichtlich
zugelassenen Thermodübeln und
dazugehörigen Rondellen, liefern und anbringen.

Dübel gemäß Wandbaustoff, Untergrund
und Dämmstoffdicke.

Anzahl der Dübel/m2 nach der Dübel-/ Systemlastklasse,
gemäß dem Vorschlag des Fachverbandes WDVS.
Verdübelungsbild entsprechend den
Verarbeitungsrichtlinien.
Menge: 820,000 m2

**02.0040 WDVS,Sockel,XPS,B1,d=160mm, h=50cm**
Zulage für die Sockelausführung gemäß
Architektenplanung.
Sockelhöhe: 50cm
Dämmstoffstärke: 160 mm

Ausführung:
Sockel-Dämmplatte Außenwand unter Putz,
XPS 035 WAP wd B1
bewehrter Unterputz (Klebe- und Armierungsmörtel mit
Systemgewebe) Zwischenbeschichtung / Grundierung
hydrophober Sockelputz glatt gefilzt mit
Sockelsystemabdichtung Leitfabrikat: StoFlexyl mind.
5cm über OK Belag Egalisierungsanstrich

Detail:  9640

Einbauort: EG
Menge: 40,000 m2

**02.0050 Zulage WDVS,Sockel,XPS,B1,d=180mm, h=50cm**
Zulage für die Verwendung einer Sockelplatte aus
extrudiertem
Polystyrol-Hartschaum.

Sonst WDVS-Aufbau wie vor.
Sockelhöhe: 20cm
Dämmstoffstärke: 180 mm
WLG: 035
Baustoffklasse: B1
Dämmung: extrud. Polystyrol-Hartschaumplatten
(XPS) mit Stufenfalz

Detail:  9921

Einbauort:  Balkone
Menge: 59,800 m2

**02.0060 Zulage Putzträgerplatte vor Rollladenkasten, H=30cm**
Zulage Putzträgerplatten liefern und gemäß
Herstellervorschrift
vor Rollladenkästen oberflächenbündig in das
vorbeschriebene
WDVS einarbeiten.
Höhe Putzträgerplatte: im Mittel 30cm
Stärke Putzträgerplatte: ca. 3mm
Richtfabrikat: Sto-Paneel Plus
Detail:  9131

Angebotenes Fabrikat:
'
......................................'
vom Bieter einzutragen
Menge: 280,000 m

**02.0070 Leibungen, b=200mm, Fassaden**
Ausbilden einer Fenster- bzw. Türleibung mit wind- und
schlagregendichter, bewegungsfähiger
Systemanschlussfuge
mit Anputzleiste, bestehend aus:

- Kunststoffleiste, selbstklebend
- integriertem, komprimiertem Fugendichtband
- Schutzlasche
- Putzanschlag
- eingespachtelter Gewebeeckwinkel im Übergang zur
Wandfläche
- Putzoberfläche Leibung wie Hauptfläche
Hinweis: die Diagonalbewehrung oberhalb der
Fensterecken ist mit der
Hauptposition abgegolten
Leibungstiefe: ca. 200 mm

Ausführungsort: alle Fenster- und Türanschlüsse
Menge: 690,000 m

**02.0080 Mineralfaserdämmung auf Rolladenkasten**
Weiche Mineralfaserdämmung zur Verhinderung
einer Lastabtragung auf den Kasten.
d= ca. 10mm
Menge: 190,000 m

**02.0090 Sohlbankdämmung, t= 20 cm**
Sohlbankdämmung mit ca. 5 % Gefälle als Auflager
für die Außenfensterbänke herstellen.

Tiefe: ca. 20 cm
Detail: 9147

Ausführungsort:
an allen Lochfenstern mit Fensterbrüstung und an allen
bodentiefen Fenstern die  NICHT auf einen Balkon oder
eine Terrasse anschließen.
Menge: 110,000 m

**02.0100 Kantenschutz-Gewebewinkel**
Außenecke lot- und fluchtrecht herstellen, mit
Gewebeeckwinkel als Kantenschutz gemäß
bauaufsichtlicher Zulassung, vollflächig einbetten in
Armierungsmörtel, Schenkelbreite gemäß Zulassung.

Einbauort:
Vertikale Gebäudeaußenecken
Außenecken an Gebäudeeingang (Übergang Deckenuntersicht
zum WDVS der Fassadenfläche)

Hinweis:
An Fensterleibungen kann diese Position nicht in
Abrechnung gebracht werden, da Gewebeecken bereits in
die Positionen der Leibungsplatten / Sturzplatten
einzukalkulieren sind.
Menge: 100,000 m

**02.0110 Sockelabschlussprofil mit Tropfkante**
Sockelabschlussprofil mit Tropfkante liefern und
einbauen.

Sockelabschluss als Systemabschluss für Wärmedämm-
Verbundsystem (WDVS) gemäß bauaufsichtlicher Zulassung,
aus Leichtmetall-Fertigprofil in Trogform, mit
vorderseitig ausgebildeter Tropfkante und aufgestecktem
Putzabschluss-Profil, horizontal, Dicke der Dämmplatte
160mm.

Detail:  9921, 9640

Einbauort:
Sockelbereich, Übergang Dämmung d=180mm zu Dämmung
d=160mm
Menge: 200,000 m

**02.0120 Fuge zur Nachbarbebauung ausbilden**
WDVS-Dehnfuge an Nachbargebäude, Breite b=20mm,
Ausführung vertikal, einschließlich Anpassen an
Toleranzen des Nachbargebäudes.

Ausführung als wartungsfreie Dehnfuge.
Ausführung optisch als dauerelastisch versiegelte Fuge.
Die Schlagregendichtheit wird mit einem
dahinterliegenden Kompriband sichergestellt.
Breite der Gebäudedehnfuge ca. b = 20 mm

Ausführung wie folgt:
Fuge mit Mineralwolle verstopfen
Gewebewinkel anbringen, Gewebeeckwinkel
erforderlichenfalls je mit verlängertem Schenkel, da
das Dehnfugenband zurückgesetzt eingebaut wird.
Dehnfugenband zurückgesetzt schlagregendicht
einbauen.

Fugendichtstoff gemäß technischem Merkblatt mit
Hinterfüllprofil einbauen, Ausführung gemäß IVD-
Merkblatt.
Menge: 37,000 m

**02.0130 Alu-Eckschutzwinkel an Hauseingangsecken**
Alu-Eckschutzwinkel liefern und an Hauseingangsecken
und an
Durchfahrt befestigen (kleben).
Höhe:  1,50m
Menge: 6,000 Stk

**02.0140 Abdichtung mit Schlämme**
Abdichtungsschlämme im Übergang Geländeanschluss an
WDVS (Sockel) aufbringen.
Höhe (Annahme): 80cm
Menge: 50,000 m2

**02.0150 Fugendichtband / Quellband**
Fugendichtband / Quellband an diversen Anschlussstellen
des
WDVS gemäß Architektenplanung und Erfordernis
liefern und einbauen.
Fugenbreite:  i. M. bis ca. 1cm
Menge: 150,000 m

**02.0160 WDVS,Brüstung,Miwo, d=80mm, WLG035, Putz**
WDVS, Wand, Silikonharzputz, geklebt, einschl.
Untergrundvorbehandlung, Armierung und
Egalisierungsanstrich
herstellen als komplette Leistung sinngemäß
wie in 01.02.0010 beschrieben, jedoch:

Dämmstoffstärke: 80 mm
gemäß: Detail 9543

Ausführungsort: Brüstung Dachterrasse 5. OG
Menge: 5,000 m2

**02.0170 druckfeste Dämmquader**
Druckfeste Dämmquader liefern und im Bereich der
Geländerbefestigungen in das WDVS integrieren.
Abmessungen:  198x198mm, Stärke 80mm
Brandschutz:  B2
Detail:  9543

Richtfabrikat:  StoFix Quader HD Maxi

Angebotenes Fabrikat:
'
..........................................'
vom Bieter einzutragen
Menge: 4,000 Stck

**02.0180 Nachträgliches schließen Gerüstankerlöcher**
Nachträgliches Schließen der Gerüstankerlöcher im
gewählten System einschl. Endbeschichtung.
Ausführung abschnittsweise im Zuge des
Abrüstens durch den bauseitigen Gerüstbauer.
Abrechenbar ist die vertikale Ansichtsfläche des
Wärmedämm-Verbundsystems.
Menge: 820,000 m2

#### Titel 03 Decke Durchfahrt

**03.0010 mineralische Deckendämmung, D=140mm**
Deckendämmung geklebt und gedübelt liefern und
montieren
Material:  Wärmedämmplatte aus Mineralwolle nach DIN EN
13162
WLZ 035 WAP zh A2
Stärke:  140mm
Detail:  9302

Ausführungsort: gesamte Decke der Durchfahrt
Menge: 50,000 m2

**03.0020 Abgehängte Decke, waagerechter Bereich**
Abgehängte Decke als komplette Leistung herstellen.

Abhängung:  50er Metallprofile
Beplankung:  zementgebundene Platte
Leitfabrikat : Knauf Aquapanel
Detail:  9302

Ausführung:  nur waagerechter Teilbereich gemäß
Grundriss EG
Menge: 9,000 m2

**03.0030 Abgehängte Decke, senkrechte Schürzen**
Senkrechte Schürzen der vorbeschriebenen abgehängten
Decke als komplette Leistung herstellen, sinngemäß wie
vor.

Abhängung:  50er Metallprofile
Beplankung:  zementgebundene Platte
Leitfabrikat: Knauf Aquapanel
Detail:  9302

Ausführung:  nur senkrechte Teilbereich gemäß
Grundriss EG
Menge: 4,000 m2

**03.0040 Beschichtungssystem waagerecht**
Beschichtungssystem wie nachfolgend beschrieben als
komplette Leistung auf den waagerechten Flächen
der Durchfahrt herstellen.

Ausführung:
- bewehrter Unterputz
(Klebe- und Armierungsmörtel mit Systemgewebe)
- Zwischenbeschichtung
- Grundierung
- Silikonharz-Oberputz Körnung 3mm
- Beschichtung mit Silikonharzfarbe im Farbton nach
Wahl des AG
- 2x Eckschienen, L jeweils ca. 3,9m

Untergrund:
- mineralische Dämmung (Hauptflächen)
- zementgebundene Platten (Bereich der abgeh. Decke)

Detail:  9302
Menge: 50,000 m2

**03.0050 Beschichtungssystem senkrecht**
Beschichtungssystem wie vor, jedoch auf den
senkrechten Flächen der abgehängten Decke herstellen.

Untergrund:  - zementgebundene Platten

Detail:  9302
Menge: 4,000 m2

**03.0060 Rüstung für Außendecke Durchfahrt**
Rüstung für Außendecke liefern, auf-und abbauen und
abfahren.
Gesamtfläche: ca. 3,90 x 13,00m
UK Decke:  ca. bei 2,50m über Gelände
Menge: 1,000 Psch

**03.0070 Revisionsklappe AQUAPANEL® REVO 12,5 Outside MSK, 500x500mm**
Revisionsklappe zum Einbau in Unterdecken im
Außenbereich
ohne direkte Bewitterung. Lieferung und Einbau.

AQUAPANEL® REVO 12,5 Outside MSK besteht aus:

Aluminium-Außenrahmen
Herausschwenkbaren und komplett demontierbaren
Innendeckel
Werkseits verschraubtes AQUAPANEL® Cement Board Outdoor
mit
Spachtelkante (MSK)
Vierkantverriegelung
Dichtung
2,5 mm Distanzstreifen
Luft- und staubdicht Klasse 3, DIN EN 1026 + 12207, Sog
und Druck
(Geprüfte Luftdichtheit bis 600 Pascal, Über- oder
Unterdruck)
Wassereinwirkungsklasse W0-l bis W1-l nach DIN 18534-1
Korrosivitätskategorie C3
Mit Spachtelkante (MSK)
Zulässige Wind-Druck-Sog Belastung bis we,1 1,0 kN/m2
Einsetzbar für Beplankungsdicke 12,5 mm

Einbauort: Decke Durchfahrt
Menge: 1,000 Stk

#### Titel 04 Anstrich WDVS und Betonflächen - Balkone

**04.0010 Erstbeschichtung Wand Silikonharzfarbe**
Erstbeschichtung an Wand, außen, Untergrund Putz mit
Körnung 3mm, Grundierung, verfestigend bzw.
haftvermittelnd, Zwischenbeschichtung aus
Silikonharzfarbe, Schlussbeschichtung aus
Silikonharzfarbe, deckend.
Farbton Farbton nach Wahl des AG.
Menge: 879,000 m2

**04.0020 Erstbesch. Leibung b=20cm, Siliconharzfarbe**
Erstbeschichtung aus Silikonharzfarbe, Leistung wie in
der Vorposition beschrieben, jedoch:
- An Leibung / Sturzuntersicht, Leibungstiefe ca. b =20
cm
Farbton Farbton nach Wahl des AG.
Menge: 690,000 m

**04.0030 Erstbeschichtung Sockel Silikonharzfarbe**
Erstbeschichtung an Sockelflächen, außen, Untergrund
Putz mit Körnung 3mm, Grundierung, verfestigend bzw.
haftvermittelnd, Zwischenbeschichtung aus
Silikonharzfarbe, Schlussbeschichtung aus
Silikonharzfarbe, deckend.
Farbton Farbton nach Wahl des AG.
Menge: 40,000 m2

**04.0040 Grundierung, Betonfläche, außen**
*** Bedarfsposition ohne GB
Grundierung von Außenbetonflächen bei stark saugendem
Untergrund.
Menge: 220,000 m2

**04.0050 Beschichtung Betonfläche außen, Dispersion**
*** Bedarfsposition ohne GB
Erstbeschichtung aller sichtbaren Betonflächen im
Außenbereich,
mit Kunststoff-Dispersion bis zur vollständigen
Deckung.
Untergrund:  glatt geschalt SB2
Glanzgrad:  stumpfmatt
Farbton:  hell getönt
Ausführungsort:  wie vor
Menge: 220,000 m2

**04.0060 Schalldämmlüfter, Baulänge 60 cm**
Lieferung und Einbau von, in der Fensterleibung
integriertem,
akustisch feuchtegeführten Zuluftelementen inkl.
erforderlichem
Zuluftkanal, Außenluftdurchlass nach DIN1946-6.

Bauhöhe: 100 mmBautiefe: ca. 210-230 mmBaulänge: 600
mmWetterschutz und Frontprofil: RAL 9016 o. Wahl des
AGGehäuseprofil: RAL 9010 o. Wahl des
AGLuftvolumenstrom: 13 m³/h gem. Lüftungskonzept
14 m³/h gem. Lüftungskonzept
16 m³/h gem. Lüftungskonzept
Bedarfslüftung: 8 Pa gem. Lüftungskonzept

Gehäuse aus ABS-Kunststoff, mit optimaler thermischer
Trennung.
Abdeckung der sichtbaren Schrauben durch Kappen in
Sichtbereichen,
Außengitter Edelstahl.

Ausführung gemäß Detailplanung: ..9673

Richtfabrikat: LUNOtherm-S in Kombination mit LUNOS
ALD-S
Menge: 71,000 Stk

**04.0070 Kernbohrung in Stahlbetonwand, DN16cm, t=20cm**
*** Bedarfsposition ohne GB
Kernbohrung in der Wand d=20cm aus Stahlbeton DN 160mm
Einschließlich der Stahlschnitte.
Bohrkern lösen, in Container verbringen und entsorgen.

Einbauort: Außenwände Erdgeschoss
Menge: 11,000 Stk

**04.0080 Kernbohrung in Mauerwerkswand, DN16cm, t=20cm**
*** Bedarfsposition ohne GB
Kernbohrung in der Wand d=20cm aus Mauerwerk DN 160mm
Bohrkern lösen, in Container verbringen und entsorgen.

Einbauort: Außenwände Obergeschosse
Menge: 60,000 Stk

**04.0090 Anarbeiten WDVS an Außenwand-Luftdurchlass**
Anarbeiten und Unterdämmen des Wärmedämm-
Verbundsystems an einen Außenwand-Luftdurchlass
(Außenwand-Luftdurchlass in gesondertem Titel).
Positionierung der Anströmöffnung des Außenwand-
Luftdurchlasses in der Leibung.

Siehe folgende Plananlage:
- Plan 9673 ALD
Menge: 71,000 Stk

#### Titel 05 Fensterbänke

**05.0010 Außenfensterbank,Alublech,Z260mm, L=1,01m**
*** Bezugsbeschreibung
Außenfensterbank aus Aluminiumblech inkl. aller
Anschlüsse,
Falze, Ausschnitte und Abkantungen sowie
elastische Verfugung
an Fenster und Mauerwerk, herstellen, liefern und
einbauen.

Material:  Aluminiumblech mit  Antidröhnbeschichtung
Blechstärke:  ca. 2,0 mm
Zuschnitt:  ca. 260 mm
Einzellänge:  ca. 101cm
Farbton:  Anthrazit RAL 7016

Detail:  z.B. 9147
Menge: 35,000 Stck

**05.0020 Außenfensterbank,Alublech,Z260mm, L=2,635m**
*** gemäß Ausführungsbeschreibung Außenfensterbank aus Aluminiumblech inkl. aller Anschlü
*** wie Position 05.0010
Einzellänge:  ca. 263,5cm
Menge: 11,000 Stck

**05.0030 Außenfensterbank,Alublech,Z260mm, L=1,885m**
*** gemäß Ausführungsbeschreibung Außenfensterbank aus Aluminiumblech inkl. aller Anschlü
*** wie Position 05.0010
Einzellänge:  ca. 188,5cm
Menge: 23,000 Stck

**05.0040 Außenfensterbank,Alublech,Z260mm, L=1,00m**
*** gemäß Ausführungsbeschreibung Außenfensterbank aus Aluminiumblech inkl. aller Anschlü
*** wie Position 05.0010
Einzellänge:  ca. 100cm
Farbton:  weiß RAL 9016
Ausführungsort: Kellerfenster
Detail:  9115
Menge: 6,000 Stck

**05.0050 Trittschutzblech, Titanzink, Z=100mm**
*** Bedarfsposition ohne GB
Trittschutzblech vor Abdichtungsaufkantungen an
Fensterelementen liefern und montieren.

Befestigung nach Wahl des AN.
Material:  Titan-Zinkblech
Stärke:  0,7mm
Zuschnitt:  ca. 100 mm
Kantungen:  max. 1

Ausführungsort : - EG an bodentiefen Fensterelementen
und an Balkonfenstern
Menge: 110,000 m

#### Titel 06 Stundenlohnarbeiten

**06.0010 Stundensatz Facharbeiter**
*** Bedarfsposition ohne GB
Arbeiten, welche nicht in den Positionen erfasst sind
und
gegen Nachweis zur Ausführung kommen: Facharbeiter

Stundenlohnarbeiten müssen vor Ausführung durch die
Bauleitung angeordnet werden!
Menge: 1,000 h

**06.0020 Stundensatz Helfer**
*** Bedarfsposition ohne GB
Arbeiten, welche nicht in den Positionen erfasst sind
und
gegen Nachweis zur Ausführung kommen: Helfer

Stundenlohnarbeiten müssen vor Ausführung durch die
Bauleitung angeordnet werden!
Menge: 1,000 h

USt %: 19,00
